# Togostr. 11
Angebotsaufforderung (GAEB DA XML 3.2, DA83)
Projekt: 017250
Währung: EUR
Nebenangebote zugelassen: ja
Auftraggeber: Covivio
Erstellt mit: GXML Toolbox V3.3 R20230829, iTWO_64 V24.0.454, 28.11.2025

## Baubeschreibung TOG11
AUFTRAGGEBER:  Covivio Immobilien SE
  c/o Covivio Immobilien GmbH
  Pariser Straße 39/40
  10707 Berlin

BAUVORHABEN:  Togostraße 11; 11a

  13351 Berlin

GEWERK:  Iso-Fenster

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
Beschreibung des Bauvorhabens

Energetische Sanierung Fassade und Balkone durch WDVS, sowie Erneuerung sämtlicher Fensteranlagen,, Dachsanierung der Flachdachflächen

Die Baustelleneinrichtung erfolgt hofseitig, es kann seitens des Auftragnehmers bei Bedarf ein Lastenaufzug an den Balkonen angestellt werden.

Eine Zwischenlagerung für Material kann mit der Bauleitung vereinbart werden.
Angaben zum Bauwerk
Mehrfamilienhaus, Baujahr 1976

Bei dem Gebäude handelt sich um einen 6 Geschosser (EG, 1.-5OG, Geschosshöhe ca. 2,95m) in der Togostraße 11; 11a in Berlin.

Standort

Der Standort befindet sich im Berliner Ortsteil Wedding.

Termin

Aufmaß:  ab 03.03.2026 - 15.03.2026
Ausführung:  ab 01.04.2026 - 22.05.2026

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
## 271 Isofenster
Datum: 28.11.2025

*Hinweis: A) ALLGEMEINE VERTRAGSBEDINGUNGEN*
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A),
2. Die sich anschließenden ““Allgemeinen technischen Vertragsbedingungen““ (B),
3. Die sich anschließenden ““Zusätzlichen technischen Vertragsbedingungen““ (C),
4. Die ““Zusätzlichen Vertragsbedingungen für die Ausführung von Bauleistungen Z-VOB/B““,
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden in bewohnten Häusern ausgeführt.

Der Auftraggeber (AG) erwartet vom AN tatkräftige Unterstützung bei den Bemühungen, berechtigten Mieterwünschen zu entsprechen. Dazu gehören insbesondere folgende Verpflichtungen:

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

*Hinweis: B) ALLGEMEINE TECHNISCHE VERTRAGSBEDINGUNGEN*
B) ALLGEMEINE TECHNISCHE VERTRAGSBEDINGUNGEN
===============================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden.
Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) TECHNISCHE VORBEMERKUNGEN*
C) TECHNISCHE VORBEMERKUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

.

*Hinweis: ZTV*
ZUSÄTZLICHE TECHNISCHE VORSCHRIFTEN  (ZTV)
==========================================

Die Arbeiten werden an bewohnten Häusern ausgeführt,
das bedingt mehrere Teilabschnitte der Ausführung, z.B.
Fertigstellung hausweise.
Sämtl. Arbeiten in einer bewohnten Wohnung müssen
in längstens 1 Tag erledigt werden.
Bodenflächen und angrenzende Bauteile
im Bereich der auszuführenden Arbeiten sind
durch Folien, evtl. Schaltafeln o.ä. zu schützen.

Für Angebot, Lieferung, Ausführung und Abrechnung gelten neben dem Leistungsverzeichnis:
die neuesten DIN-Normen, VDE- und VDI-Richtlinien
die Vorschriften der zuständigen Behörden (z.B. Bauaufsicht, Gewerbeaufsicht, Brandverhütung, TÜV), Berufsgenossenschaften und Versorgungsbetriebe
die Bestimmungen der Gerüstbauordnung

Baustoffe und Bauteile dürfen nicht in Treppenhäusern
und auf Verkehrsflächen gelagert werden.

In den Einheitspreisen sind enthalten:
--------------------------------------
Die Schuttabfuhr einschl. Entsorgungsgebühren in allen
Positionen.
Die rechtzeitige Benachrichtigung der Wohnungsinhaber
über den beabsichtigten Beginn der Arbeiten.

Sämtliche Lieferungen und Leistungen, die zur sachgemäßen Herstellung der Arbeiten erforderlich sind, wie
z.B. Fahrt- u. Transportkosten, Standgebühren u. dergl.
erforderliche Gerüste bis zu einer Höhe der Arbeitsbühne von 2,00 m über Flur und Schutzgerüste gemäß den Un-
fallverhütungs-Vorschriften, soweit kein Arbeitsgerüst
bauseits gestellt wird

Das tägliche Säubern der Arbeitsstelle bei Arbeitsschluß. Bauschutt darf grundsätzlich nicht im Gebäude
gelagert werden
Das Schützen der Bodenflächen und angrenzenden
Bauteile

*Hinweis: Vorbemerkung*
Ausstattung und Ausführung wie folgt:

Fensterelemente im 7-Kammer Profilsystem  in flächenversetzter Ausführung mit zwei Anschlagdichtungen, Farbe außen und innen weiß RAL 9016, Dichtungsfarbe grau mit Beschlag.

Hofseitige Fenster Unterlichter mit TRAV-Verglasung inkl. Blendrahmenverbreiterung

Lüftungselement jeweils ein Paar Fensterfalzlüfter pro Fenster

Feinaufmaß und Werkplanung

Informationen für die Terminabstimmung mit den Mietern werden vom AG zur Verfügung gestellt.

Selbständige nachweislich geführte Mietertermine ( 3 Stück) und Hausaushänge

Regelmäßige schriftliche Informationen an den AG über Termine bzgl. Feinaufmaß-/Montage-/Lieferzeiten

Aufmaß zur SR mit Zuordnung der Positionen zu den einzelnen Mieteinehiten / Wohnungen

Im Fensterpreis müssen folgende Nebenleistungen enthalten
sein:

-  1 Aufmaß vor Ort, bei Neubau/Sanierung nur mit Meterriß
-  Demontage, Transport und Entsorgung der alten Fenster

Für evtl. Demontage und Entsorgung von asbesthaltigen Stoffen
wird ein Mehrpreis je nach Aufwand berechnet.
-  äußere Abdichtung, schlagregendicht mit vorkomprimiertem
  Dichtband entsprechender Stärke und Folie A
-  Ausschäumen der Bauanschlußfuge mit PU-Schaum
-  Fensterbankanschlußprofil
-  Schichtstoff Innenfensterbänke, in Standardfarben des Herstellers Spela weiß oder Marmor bianco, andere Farben auf
  Anfrage, Ausladung 20 cm, fertig montiert
-  Innenabdichtung dampfdicht mit überputzbarer Fensterfolie
  oder Dichtband
-  Innenbeleistung mit PVC-Material bis 60 mm Breite
-  Innenversiegelung (Schönheitsfuge)
-  Justieren der Fenster

Es ist dringend darauf zu achten, das der Einbau der neuen Kunststofffenster mit einer größtmöglichen Fensterfläche zu erfolgen hat.
Durch das anbringen des WDVS (ca. 3cm Leibung) darf die Fensterfläche später max. kleiner 10% als vorh. sein.

Ausführungszeit
Der Bieter ist in der Lage, die Arbeiten in 8 Arbeitswochen nach Freigabe der Werkplanung fertigzustellen.

### Bereich 1 Baustelleneinrichtung

#### Abschnitt 1.1 Baustelleneinrichtung

**1.1.10 Einrichten der Baustelle**
*** Pauschalposition
Geräte, Werkzeuge und sonstige Betriebsmittel,
die zur vertragsgemäßen Erfüllung der Bauleistungen erforderlich sind, auf die Baustelle bringen, bereitstellen und soweit der Geräteeinsatz nicht gesondert berechnet wird, betriebsfertig aufstellen einschließlich der dafür notwendigen Arbeiten.
Baubüros, Unterkünfte, Werkstätten, Lagerschuppen
und dergleichen, soweit erforderlich, an- und abtransportieren, aufbauen und einrichten.

Kosten für Gebrauchsunterhaltung und Betreiben der Geräte, Anlagen und Einrichtungen werden nicht mit dieser Pauschale, sondern mit den Einheitspreisen der entsprechenden Teilleistung vergütet.
Menge: 1,000 psch

**1.1.20 Baustellen WC**
Toilettenkabine nach Vorschrift der
Arbeitsstättenverordnung S 45 aufstellen, vorhalten, unterhalten und wieder entfernen. Im Unterhalt ist das Entleeren bei Bedarf bzw. Austausch der Kabine enthalten. Nutzung erfolgt durch alle am Bauvorhaben beteiligten Firmen.
Für eine Grundeinsatzzeit von 18 Wochen
Menge: 1,000 Stk

**1.1.30 Bauzaun auf Anweisung des AG**
*** Bedarfsposition ohne GB
Bauzaun auf Anweisung des AG aus
mobilen Stahlrahmenelementen mit Rundstahlfüllstäben, Stützfüßen aus Beton, incl.
sämtlicher Verbindungen, Kupplungen etc.
Der Zaun ist aufzustellen und nach Abschluss aller Bauarbeiten
wieder abzubauen.

Türen und Tore werden gesondert vergütet.
Zaunhöhe:  2.00 m
Menge: 15,000 lfm

**1.1.40 zus. Bauschuttcontainer bereitstellen**
*** Bedarfsposition ohne GB
Bauschuttcontainer bereitstellen und abtransportieren, Inhalt fachgerecht entsorgen.

Container für schadstofffreien Abfall bereitstellen, vorhalten für die Dauer der vertraglich festgelegten Ausführungszeit einschließlich Transport zu einer zugelassenen Deponie.
Die Kosten und Gebühren für die Entsorgung werden auf Nachweis gesondert vergütet. geschlossene Form
Abfallart: Bauschutt, gemischter Bauschutt, Verpackungsmaterial, Dämmstoffabfall
Menge: 5,000 m³

**1.1.50 Einholen der für die ausgeschriebenen Arbeiten benötigten Anträge**
*** Pauschalposition
Genehmigungen einschließlich Entrichtung der Gebühren
Die Kosten werden auf Nachweis erstattet.
Straßenlandsondernutzung und Verkehrsrechtliche Anordnung.
Menge: 1,000 psch

### Bereich 2 Kunststofffenster TOG11

#### Abschnitt 2.1 Vorarbeiten

*Hinweis: Leitbeschreibung Fenster*
Leitbeschreibung Fensterelement mit Rahmen aus Kunststoff, einschl. 3-Scheibenisolierverglasung und kompletten Beschlägen, liefern und montieren.

Gesamtabmessungen: b/h = siehe Position (ca. Rohbaumasse)
Form: rechteckig
Rahmenoberflächen Blend- und Flügelrahmen etc.: endbehandelt, zweifarbig, coextrudiert.
- Wetterseitig: RAL 9016, weiß
- Raumseitig: RAL 9016, weiß
Fassadenbekleidung: WDVS mit Klinkerriemchen

Anforderung Wärmeschutz Fensterelement DIN EN ISO10077-1, DIN V 4108-4: Uw <= 0,8W/m 2K.
Uf-Wert nach technischer Erfordernis, um den Uw-Wert von max. = 0,8 W/m2K zu erreichen, jedoch max Uf=1,1 W/m2K
Die Kunststoff-Fenster sind gütegesichert gemäß den Richtlinien RAL-RG 716/1 und RAL-GZ 716/1 auszuführen.
Die Montagerichtlinien der "RAL-Gütegemeinschaft Fenster" sind bei der Fenstermontage einzuhalten.

Anforderungen Schallschutz Fensterelement:
Schallschutzklasse 2 nach VDI-Richtlinie 2719.
Schalldämmmaß (bewertetes) Rw >= 30 dB

Anforderung Einbruchhemmung: siehe Position
Teilung: siehe Position
Funktion: siehe Position
Zur genauen Elementeteilung siehe die beiliegenden Plananlagen bzw. die Fensterliste.
Ausführung der Elemente teilweise spiegelverkehrt.

Beschläge:
Dreh- vor Kipp-Funktion. Einhandbedienung und Fehlbedienungssperre, mit Oberflächengüte gem. RAL-RG 660/1, Beanspruchungsgruppe 5.

Material Kunststoff:
Kunststoffprofile auf Basis eines weichmacherfreien, hochschlagzähen Polyvinylchlorids(PVC-U) . Bestehend entweder vollständig aus Frischmaterial oder auch aus einem Recyclatkern, wenn dieser in Coextrusion hergestellt und umlaufend durch PVC-U Frischmaterial abgedeckt ist.
Die Formmasse für Frischmaterial muss in den Materialeigenschaften mindestens dem Typ ISO 1163-PVC-U, EDLP,082-25-T23, entsprechen.
Mehrkammerprofil aus Kunststoff mit statisch-konstruktiv erforderlichen sendzimirverzinkten Stahlverstärkungen, flächenversetzte Ausführung mit zweifach abgeschrägter Glasleiste. Profilsystem gemäß Güte- und Prüfbestimmungen RAL-Richtlinien GZ 716/1 mit Profilwanddicke im höchsten Qualitätsstandard (RAL- Klasse A). Hauptprofile gekennzeichnet mit dem Prüfzeichen der Gütegemeinschaft (QKE). Kanten leicht gerundet.

Metallteile zur Aussteifung:
Einschließlich aller statisch-konstruktiv erforderlicher Aussteifungen aus sendzimirverzinkten Stahl, mit einer Mindestwandstärke t = 1,5 mm. Güte der Stahlprofile entspricht den Bezeichnungen mit DX51D+Z150-N-A . Es gelten hierfür die Normen DIN EN 10327, DIN EN 10162 und für Toleranzen DIN EN 10143.

Profilstärken, Profiltiefen und Stahlverstärkungen nach technischer Erfordernis (Statik, Schallschutz, Wärmeschutz etc.). Befestigung und Lastabtrag nach Wahl des AN unter Berücksichtigung der technischen sowie statisch-konstruktiven Anforderungen. Lage des Fensterelementes: In der Rohbauleibung aussenbündig (ohne Anschlag) - siehe hierzu die beiliegenden Plananlagen.

Dichtungen:
Ausführung mit Dichtungsebenen, systemgerecht mit vom Systemhersteller zugelassenen Dichtungen. Blend- und Flügelrahmenfalze müssen nach Vorschrift entwässert, Glasfalze zusätzlich belüftet werden.
Entwässerungsschlitze müssen min. 6 x 30 mm groß und entsprechend den Richtlinien angeordnet sein. Ein Öffnen der Verstärkungskammer ist nicht zulässig. Entwässerungsöffnungen in den Sichtflächen sind durch PVC-Kappen im Farbton Profil abzugedeckt werden. Rahmenverbindungen: Bei geschweißten Rahmenverbindungen muss die Nahtgüte der Eck- und T-Stöße den Werten der RAL- Gütebestimmungen entsprechen.
Innenseite luftdicht und dampfsperrend. Zusätzliche Dichtung für unteren Anschluss der äußeren Dichtebene mit dampfdiffussionsoffener Folie (sd-Wert kleiner als 1 m).

Eckverbindungen:
Eckverbindungen sind im Press-Stumpf-Schweißverfahren herzustellen.
Gehrungen müssen der Scheibenlast und den funktionellen Belastungen dauerhaft standhalten.
Bei Riegel und Pfosten sind einwandfrei abdichtende Schraubverbindungen zugelassen.

Schlagregenbeanspruchungsgruppe: 3
Außenseite schlagregendicht und dampfdiffusionsoffen.

Profilabmessungen:
Bautiefe ca. 80mm bzw. je nach System und statisch- konstruktiven Erfordernissen.
Profilansichtsbreiten gemäß Detailplanung.

Rahmenverbreiterungen:
Fensterelement mit vierseitig umlaufenden Rahmenverbreiterungen: siehe Position wetterseitig vorgerichtet für die Aufnahme einer Blechfensterbank, Blechfensterbank bauseits.

Anforderung Verglasung:
- 3-Scheiben-Wärmeschutzverglasung 3/0,7/0,8
- Ug-Wert nach technischer Erfordernis, um den Uw-Wert von max. = 0,9 W/m2K zu erreichen
- Glaswechsel von der Raumseite
- Energiedurchlassgrad g-Wert nach EN 410: 0,45
- Abstandshalter als thermisch verbesserte Abstandshalter, die das Kriterium der DIN 4108-4:2004-7 Anhang C für
  einen thermisch verbesserten Randverbund erfüllen (warme Kante). Wetterseitige und raumseitige Abdichtung mit RAL
- zugelassenem Kombi-Dichtband
- Dichtbandes entsprechend der Tiefe des Fensterblendrahmens, Material imprägnierter PU-Schaum, als
  Fugendichtungsband für die gleichzeitige innere und äußere Abdichtung von Fensterfugen mit
  gleichzeitiger Dämmung.

Fenstergriffe:
Hersteller in Anlehnung an Hoppe, Typ Los Angeles oder gleichwertig, Material Edelstahl.

Höhe Griffsitz: Siehe Detail zum Fenstertyp, Bedienkräfte: Klasse 2 gem. DIN EN 13115

Angebotenes Fabrikat Garnitur: '..........................................' vom Bieter einzutragen

Sonnenschutz:
Fensterelement vorgerichtet für Sonnenschutz, Sonnenschutz als Vorbaurollladen mit Antrieb durch Elektromotor, (Sonnenschutz in gesondertem Titel), einschließlich Durchführung Elektroleitung und Abdichten der Durchführung.
Fensterfalz-Lüfter-Set in gesonderter Position. Übergabepunkt für bauseitigen ELT--Anschluß: Hirschmannkupplung.

Angebotene Sonnenschutz: '..........................................' vom Bieter einzutragen

Angebotene Fensterkonstruktion: '..........................................' vom Bieter einzutragen

HINWEIS: Das im Kurztext angegebene Maß (BxH:) ist das Rohbaulichtmaß: Breite= Rohbauöffnung; Höhe= Rohbauöffnung

Abkürzungen:
Kunststofffenster = KF

**2.1.10 Techn. Bearbeitung, Montageplanung**
*** Pauschalposition
Technische Bearbeitung und Montageplanung für den gesamten
Umfang der Ausschreibung "Kunststofffenster TOG11.
Dies beinhaltet auch die Terminplanung mit Mietern
Menge: 1,000 psch

**2.1.20 Terminkoordination mit Mietern**
*** Pauschalposition
Koordination mit den Mietern über die durchzuführenden

Baumaßnahmen.
Menge: 1,000 psch

**2.1.30 Prüffähige Statik**
*** Pauschalposition
*** Bedarfsposition ohne GB
Anfertigen einer prüffähige Statik im Zuger der WMP.
Menge: 1,000 psch

#### Abschnitt 2.2 Typ-01, 2-teilig, b/h=c a. 0,875/1,905 (TH-Fahrradkeller)

*Hinweis: Ausführung*
Teilung:
Fensterelement ist 2-teilig

| Gesamtabmessungen: | b/h = ca.0,875 x 1,905 m |
| --- | --- |
| Anforderungen Schallschutz: | Keine Anforderung |
| Funktion: | Fest im Blendrahmen, Dreh-Kipp-Links |
| Anforderungen Verglasung: | Verglasung Feld 1 (Oben) absturzsichernd gem. TRAV |
| Verbreiterung: | Verbreiterungskopplung 2x100 mm zur Aufnahme einer Zwischendecke |
| Anforderung Einbruchhemmung: | RC2 |

Fensternummern: Typ-01 - 1 bis 3

Einbauort: Fahhradkeller und TH

Ausführung:
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
**2.2.10 Lieferung und Montage**
Lieferung und Montage Elemente incl. Bauanschlußfuge
mit Kompriband außen, schäumen, Fensterfolie innen,
ggf. Verleistung
Menge: 3,000 Stk

**2.2.20 Innenfensterbank**
Ausladung bis 300 mm
Oberfläche weiß, ohne Nase
Menge: 3,000 Stk

**2.2.30 Demontage und Entsorgung alte Elemente**
Fachgerechte Demontage und Entsorgung der Holz- bzw. Kunststofffenster inkl. aller erforderlichen Nebenarbeiten. Die Demontage ist ohne Beschädigung der angrenzenden Bauteile vorzunehmen.
Menge: 3,000 Stk

**2.2.40 Beiputzarbeiten in der Leibung**
Menge: 3,000 Stk

#### Abschnitt 2.3 Typ-02, 2-teilig mit OL, b/h= ca.0,80/1,35m (TH)

*Hinweis: Ausführung*
Teilung:
Fensterelement ist 2-teilig mit Oberlicht. Fensterelement vertikal 1-mal geteilt.

| Gesamtabmessungen: | b/h = ca.0,80 x 1,35 m |
| --- | --- |
| Befestigungsgrund: | MW |
| Funktion: | 1-flg. Drehkipp mit OL |
| Anforderungen Schallschutz: | - |
| Anforderung Einbruchhemmung: | RC2 |

Fensternummern: Typ-02 - 1 bis 8

Einbauort: EG-5. OG (Treppenhaus 1 und 2)

Ausführung:

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
**2.3.10 Lieferung und Montage**
Lieferung und Montage Elemente incl. Bauanschlußfuge
mit Kompriband außen, schäumen, Fensterfolie innen,
ggf. Verleistung
Menge: 8,000 Stk

**2.3.20 Innenfensterbank**
Ausladung bis 300 mm
Oberfläche weiß, ohne Nase
Menge: 8,000 Stk

**2.3.30 Demontage und Entsorgung alte Elemente**
Fachgerechte Demontage und Entsorgung der Holz- bzw. Kunststofffenster inkl. aller erforderlichen Nebenarbeiten. Die Demontage ist ohne Beschädigung der angrenzenden Bauteile vorzunehmen.
Menge: 8,000 Stk

**2.3.40 Beiputzarbeiten in der Leibung**
Menge: 8,000 Stk

#### Abschnitt 2.4 Typ-03, 2-teilig mit UL, b/h=c a. 0,90/1,40m (TH)

*Hinweis: Ausführung*
Teilung:
Fensterelement ist 2-teilig mit Unterlicht. Fensterelement vertikal 1-mal geteilt.

| Gesamtabmessungen: | b/h = ca.0,90x 1,40 m |
| --- | --- |
| Befestigungsgrund: | MW |
| Funktion: | 1-flg. Drehkipp mit OL |
| Anforderungen Schallschutz: | - |
| Anforderung Einbruchhemmung: | RC2 |

Fensternummern: Typ-03 - 1 bis 8

Einbauort: EG-4. OG

Ausführung:
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
**2.4.10 Lieferung und Montage**
Lieferung und Montage Elemente incl. Bauanschlußfuge
mit Kompriband außen, schäumen, Fensterfolie innen,
ggf. Verleistung
Menge: 8,000 Stk

**2.4.20 Innenfensterbank**
Ausladung bis 300 mm
Oberfläche weiß, ohne Nase
Menge: 8,000 Stk

**2.4.30 Demontage und Entsorgung alte Elemente**
Fachgerechte Demontage und Entsorgung der Holz- bzw. Kunststofffenster inkl. aller erforderlichen Nebenarbeiten. Die Demontage ist ohne Beschädigung der angrenzenden Bauteile vorzunehmen.
Menge: 8,000 Stk

**2.4.40 Beiputzarbeiten in der Laibung**
Menge: 8,000 Stk

#### Abschnitt 2.5 Typ-04, 1-teilig, b/h=c a. 0,90/1,25 (TH)

*Hinweis: Ausführung*
Teilung:
Fensterelement ist 1-teilig.

| Gesamtabmessungen: | b/h = ca.0,90 x 1,25 m |
| --- | --- |
| Befestigungsgrund: | MW |
| Funktion: | 1-flg. Drehkipp |
| Anforderungen Schallschutz: | - |
| Anforderung Einbruchhemmung: | RC2 |

Fensternummern: Typ-04 - 1 bis 2

Einbauort: 5. OG (Treppenhaus 1 und 2)

Ausführung:
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
**2.5.10 Lieferung und Montage**
Lieferung und Montage Elemente incl. Bauanschlußfuge
mit Kompriband außen, schäumen, Fensterfolie innen,
ggf. Verleistung
Menge: 2,000 Stk

**2.5.20 Innenfensterbank**
Ausladung bis 300 mm
Oberfläche weiß, ohne Nase
Menge: 2,000 Stk

**2.5.30 Demontage und Entsorgung alte Elemente**
Fachgerechte Demontage und Entsorgung der Holz- bzw. Kunststofffenster inkl. aller erforderlichen Nebenarbeiten. Die Demontage ist ohne Beschädigung der angrenzenden Bauteile vorzunehmen.
Menge: 2,000 Stk

**2.5.40 Beiputzarbeiten in der Leibung**
Menge: 2,000 Stk

**2.5.50 Absturzstangen, Edelstahl**
Lieferung und fachgerechte Montage der Absturzstangen aus
Edelstahl  Rundrohr, mit zugelassenen
Befestigungslaschen direkt am Fensterrahmen befestigt,
inkl. aller erforderlichen Nebenarbeiten.

Material: Edelstahl
Durchmesser: gem. konstruktivem und statischem Erfordernis
Menge: 2,000 Stk

#### Abschnitt 2.6 Typ-05, 5-teilig, b/h=c a. 2,82/2,63m, SSK2

*Hinweis: Ausführung*
Teilung:
Fensterelement ist 5-teilig. Fensterelement horizontal 2-mal  und vertikal 1-mal geteilt.

1 Balkontür mit 2 -teilige Kunststoffenster

| Gesamtabmessungen: | b/h = ca.2,82 x 2,63 m |
| --- | --- |
| Befestigungsgrund: | Beton/ MW |
| Funktion: | 1-Balkonflg. Drehkipp |
| Anforderungen Schallschutz: | Rw > 25 dB (SSK2) |
| Anforderung Einbruchhemmung: | RC2 |

Fensternummern: Typ-05 - 1 bis 12

Einbauort: EG - 5.OG

Ausführung:
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
**2.6.10 Lieferung und Montage**
Lieferung und Montage Elemente incl. Bauanschlußfuge
mit Kompriband außen, schäumen, Fensterfolie innen,
ggf. Verleistung
Menge: 12,000 Stk

**2.6.20 Demontage und Entsorgung alte Elemente**
Fachgerechte Demontage und Entsorgung der Holz- bzw. Kunststofffenster inkl. aller erforderlichen Nebenarbeiten. Die Demontage ist ohne Beschädigung der angrenzenden Bauteile vorzunehmen.
Menge: 12,000 Stk

**2.6.30 Beiputzarbeiten in der Laibung**
Menge: 12,000 Stk

**2.6.40 Zulage erhöhte Einbruchhemmung RC3**
*** Bedarfsposition ohne GB
Zulage zu den Fenstern im EG zur Einbruchhemmung.
Anforderung Widerstandsklasse nach DIN EN 1627: RC3.

Betrifft alle Fensterelemente im EG
Menge: 2,000 Stk

#### Abschnitt 2.7 Typ-06, 3-teilig, b/h= ca.3,00/1,50m, SSK2

*Hinweis: Ausführung*
Teilung:
Fensterelement ist 3-teilig. Fensterelement horizontal 2-mal geteilt.

Eine Teilung ist als Stulpflügel durchgeführt.

| Gesamtabmessungen: | b/h = ca.3,00 x 1,50 m (Rohbaumasse) |
| --- | --- |
| Funktion: | Zwei bewegliche Flügel mit Stulp + ein Dreh-Kipp- Element |
| Befestigungsgrund: | MW |
| Anforderungen Schallschutz: | Rw > 25 dB (SSK2) |
| Anforderung Einbruchhemmung: | RC2 |

Fensternummern: Typ-06 - 1 bis 11

Einbauort: EG - 5.OG

Ausführung:
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
**2.7.10 Lieferung und Montage**
Lieferung und Montage Elemente incl. Bauanschlußfuge
mit Kompriband außen, schäumen, Fensterfolie innen,
ggf. Verleistung
Menge: 11,000 Stk

**2.7.20 Innenfensterbank**
Ausladung bis 300 mm
Oberfläche weiß, ohne Nase
Menge: 11,000 Stk

**2.7.30 Demontage und Entsorgung alte Elemente**
Fachgerechte Demontage und Entsorgung der Holz- bzw. Kunststofffenster inkl. aller erforderlichen Nebenarbeiten. Die Demontage ist ohne Beschädigung der angrenzenden Bauteile vorzunehmen.
Menge: 11,000 Stk

**2.7.40 Beiputzarbeiten in der Laibung**
Menge: 11,000 Stk

**2.7.50 Zulage erhöhte Einbruchhemmung RC3**
*** Bedarfsposition ohne GB
Zulage zu den Fenstern im EG zur Einbruchhemmung.
Anforderung Widerstandsklasse nach DIN EN 1627: RC3.

Betrifft alle Fensterelemente im EG
Menge: 1,000 Stk

#### Abschnitt 2.8 Typ-07, 1-teilig, b/h= ca.1,35/1,50m, SSK2

*Hinweis: Ausführung*
Teilung:
Fensterelement ist 1-teilig.

| Gesamtabmessungen: | b/h = ca.1,35 x 1,50 m |
| --- | --- |
| Funtkion: | 1-flg Drehkipp |
| Anforderungen Schallschutz: | Rw > 25 dB (SSK2) |
| Anforderung Einbruchhemmung: | RC2 |

Fensternummern: Typ-07 - 1 bis 29

Einbauort: EG-5. OG

Ausführung:
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
**2.8.10 Lieferung und Montage**
Lieferung und Montage Elemente incl. Bauanschlußfuge
mit Kompriband außen, schäumen, Fensterfolie innen,
ggf. Verleistung
Menge: 29,000 Stk

**2.8.20 Innenfensterbank**
Ausladung bis 300 mm
Oberfläche weiß, ohne Nase
Menge: 18,000 Stk

**2.8.30 Demontage und Entsorgung alte Elemente**
Fachgerechte Demontage und Entsorgung der Holz- bzw. Kunststofffenster inkl. aller erforderlichen Nebenarbeiten. Die Demontage ist ohne Beschädigung der angrenzenden Bauteile vorzunehmen.
Menge: 29,000 Stk

**2.8.40 Beiputzarbeiten in der Laibung**
Menge: 29,000 Stk

**2.8.50 Zulage erhöhte Einbruchhemmung RC3**
*** Bedarfsposition ohne GB
Zulage zu den Fenstern im EG zur Einbruchhemmung.
Anforderung Widerstandsklasse nach DIN EN 1627: RC3.

Betrifft alle Fensterelemente im EG
Menge: 4,000 Stk

#### Abschnitt 2.9 Typ-08, 2-teilig, b/h= ca.1,35/2,65m, SSK2

*Hinweis: Ausführung*
Teilung:
1 Balkontürelement ist 2-teilig. Horizontal1-mal geteilt

| Gesamtabmessungen: | b/h = ca.1,35 x 2,65 m |
| --- | --- |
| Funtkion: | 1-flg Drehkipp / 1 Festverglas |
| Anforderungen Schallschutz: | Rw > 25 dB (SSK2) |
| Anforderung Einbruchhemmung: | RC2 |

Fensternummern: Typ-08 - 01

Einbauort: EG

Ausführung:

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
**2.9.10 Lieferung und Montage**
Lieferung und Montage Elemente incl. Bauanschlußfuge
mit Kompriband außen, schäumen, Fensterfolie innen,
ggf. Verleistung
Menge: 1,000

**2.9.20 Demontage und Entsorgung alte Elemente**
Fachgerechte Demontage und Entsorgung der Holz- bzw. Kunststofffenster inkl. aller erforderlichen Nebenarbeiten. Die Demontage ist ohne Beschädigung der angrenzenden Bauteile vorzunehmen.
Menge: 1,000

**2.9.30 Beiputzarbeiten in der Laibung**
Menge: 1,000

**2.9.40 Zulage erhöhte Einbruchhemmung RC3**
*** Bedarfsposition ohne GB
Zulage zu den Fenstern im EG zur Einbruchhemmung.
Anforderung Widerstandsklasse nach DIN EN 1627: RC3.

Betrifft alle Fensterelemente im EG
Menge: 1,000

#### Abschnitt 2.10 Typ-09, 2-teilig, b/h= ca.1,70/1,50m, SSK2

*Hinweis: Ausführung*
Teilung:
Fensterelement ist 2-teilig und horizontal 1-mal geteilt.  Fensterelement ist als Stulpflügel durchgeführt.

| Gesamtabmessungen: | b/h = ca.1,70 x 1,50 m |
| --- | --- |
| Funktion: | Zweiteiliges Stulpfenster, Hauptteil Drehkippfunktion. |
| Befestigungsgrund: | MW |
| Anforderungen Schallschutz: | Rw > 25 dB (SSK2) |
| Anforderung Einbruchhemmung: | RC2 |

Fensternummern:  Typ-9 - 1 bis 26

Einbauort: EG-5. OG

Ausführung:
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
**2.10.10 Lieferung und Montage**
Lieferung und Montage Elemente incl. Bauanschlußfuge
mit Kompriband außen, schäumen, Fensterfolie innen,
ggf. Verleistung
Menge: 26,000 Stk

**2.10.20 Innenfensterbank**
Ausladung bis 300 mm
Oberfläche weiß, ohne Nase
Menge: 26,000 Stk

**2.10.30 Demontage und Entsorgung alte Elemente**
Fachgerechte Demontage und Entsorgung der Holz- bzw. Kunststofffenster inkl. aller erforderlichen Nebenarbeiten. Die Demontage ist ohne Beschädigung der angrenzenden Bauteile vorzunehmen.
Menge: 26,000 Stk

**2.10.40 Beiputzarbeiten in der Laibung**
Menge: 26,000 Stk

**2.10.50 Zulage erhöhte Einbruchhemmung RC3**
*** Bedarfsposition ohne GB
Zulage zu den Fenstern im EG zur Einbruchhemmung.
Anforderung Widerstandsklasse nach DIN EN 1627: RC3.

Betrifft alle Fensterelemente im EG
Menge: 1,000 Stk

#### Abschnitt 2.11 Typ-10, 3-teilig, b/h= ca.1,70/1,50m, SSK2 (Alternativ alles wie KF-07)

*Hinweis: Ausführung*
Teilung:
Fensterelement ist 3-teilig. Fensterelement vertikal 2-mal geteilt.

| Gesamtabmessungen: | b/h = ca. 1,70 x 1,50m (Rohbaumasse) |
| --- | --- |
| Funktion: | 3x Dreh-Kipp |
| Befestigungsgrund: | MW |
| Anforderungen Schallschutz: | Rw > 25 dB (SSK2) |
| Anforderung Einbruchhemmung: | RC2 |

Fensternummern: Typ-10 - 1 bis 9

Einbauort: EG und 1.OG

Ausführung:
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
**2.11.10 Lieferung und Montage**
Lieferung und Montage Elemente incl. Bauanschlußfuge
mit Kompriband außen, schäumen, Fensterfolie innen,
ggf. Verleistung
Menge: 9,000 Stk

**2.11.20 Innenfensterbank**
Ausladung bis 300 mm
Oberfläche weiß, ohne Nase
Menge: 9,000 Stk

**2.11.30 Demontage und Entsorgung alte Elemente**
Fachgerechte Demontage und Entsorgung der Holz- bzw. Kunststofffenster inkl. aller erforderlichen Nebenarbeiten. Die Demontage ist ohne Beschädigung der angrenzenden Bauteile vorzunehmen.
Menge: 9,000 Stk

**2.11.40 Beiputzarbeiten in der Laibung**
Menge: 9,000 Stk

**2.11.50 Zulage erhöhte Einbruchhemmung RC3**
*** Bedarfsposition ohne GB
Zulage zu den Fenstern im EG zur Einbruchhemmung.
Anforderung Widerstandsklasse nach DIN EN 1627: RC3.

Betrifft alle Fensterelemente im EG
Menge: 4,000 Stk

#### Abschnitt 2.12 Typ-11, 1-teilig, b/h= ca.0,80/2,40m, SSK2

*Hinweis: Ausführung*
Teilung:
1 Balkontürelement ist 1-teilig.

| Gesamtabmessungen: | b/h = ca. 0,80 x 2,40m (Rohbaumasse) |
| --- | --- |
| Funktion: | 1-flg Drehkipp |
| Befestigungsgrund: | MW |
| Anforderungen Schallschutz: | Rw > 25 dB (SSK2) |
| Anforderung Einbruchhemmung: | RC2 |

Fensternummern: Typ-11 - 1 bis 29

Einbauort: EG und 5.OG

Ausführung:
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
**2.12.10 Lieferung und Montage**
Lieferung und Montage Elemente incl. Bauanschlußfuge
mit Kompriband außen, schäumen, Fensterfolie innen,
ggf. Verleistung
Menge: 29,000 Stk

**2.12.20 Demontage und Entsorgung alte Elemente**
Fachgerechte Demontage und Entsorgung der Holz- bzw. Kunststofffenster inkl. aller erforderlichen Nebenarbeiten. Die Demontage ist ohne Beschädigung der angrenzenden Bauteile vorzunehmen.
Menge: 29,000 Stk

**2.12.30 Beiputzarbeiten in der Laibung**
Menge: 29,000 Stk

**2.12.40 Zulage erhöhte Einbruchhemmung RC3**
*** Bedarfsposition ohne GB
Zulage zu den Fenstern im EG zur Einbruchhemmung.
Anforderung Widerstandsklasse nach DIN EN 1627: RC3.

Betrifft alle Fensterelemente im EG
Menge: 4,000 Stk

**2.12.50 Aluminium-Trittschutz**
Bankanschlussprofil (ca. 30 mm) und
Überhangblech aus Alu-Natur mittels geeigneter Befestigungsmittel montieren
Menge: 29,000 Stk

#### Abschnitt 2.14 Typ-12, 2-teilig, b/h= ca.2,20/1,50m, SSK2

*Hinweis: Ausführung*
Teilung:
Fensterelement ist 2-teilig und horizontal 1-mal geteilt.  Fensterelement ist als Stulpflügel durchgeführt.

| Gesamtabmessungen: | b/h = 2,20 x 1,50m |
| --- | --- |
| Funktion: | Zweiteiliges Stulpfenster, Hauptteil Drehkippfunktion. |
| Befestigungsgrund: | MW |
| Beschlag: | Dreh-Kipp |
| Anforderungen Schallschutz: | Rw > 25 dB (SSK2) |
| Anforderung Einbruchhemmung: | RC2 |

Fensternummern: Typ-12 - 1 bis 12

Einbauort: EG-5.OG

Ausführung:
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
**2.14.10 Lieferung und Montage**
Lieferung und Montage Elemente incl. Bauanschlußfuge
mit Kompriband außen, schäumen, Fensterfolie innen,
ggf. Verleistung
Menge: 12,000 Stk

**2.14.20 Innenfensterbank**
Ausladung bis 300 mm
Oberfläche weiß, ohne Nase
Menge: 12,000 Stk

**2.14.30 Demontage und Entsorgung alte Elemente**
Fachgerechte Demontage und Entsorgung der Holz- bzw. Kunststofffenster inkl. aller erforderlichen Nebenarbeiten. Die Demontage ist ohne Beschädigung der angrenzenden Bauteile vorzunehmen.
Menge: 12,000 Stk

**2.14.40 Beiputzarbeiten in der Laibung**
Menge: 12,000 Stk

**2.14.50 Zulage erhöhte Einbruchhemmung RC2**
*** Bedarfsposition ohne GB
Zulage zu den Fenstern im EG zur Einbruchhemmung.
Anforderung Widerstandsklasse nach DIN EN 1627: RC3.

Betrifft alle Fensterelemente im EG
Menge: 2,000 Stk

#### Abschnitt 2.15 Typ-13, 1-teilig, b/h= ca.0,40/1,38m, SSK2

*Hinweis: Ausführung*
Teilung:
Fensterelement ist 1-teilig.

| Gesamtabmessungen: | b/h = ca.0,40 x 1,38 m |
| --- | --- |
| Funktion: | Fenstverglasung |
| Befestigungsgrund: | MW |
| Anforderungen Schallschutz: | Rw > 25 dB (SSK2) |
| Anforderung Einbruchhemmung: | RC2 |

Fensternummern: Typ-13 - 1 bis 5

Einbauort: 1.OG-5. OG

Ausführung:
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
**2.15.10 Lieferung und Montage**
Lieferung und Montage Elemente incl. Bauanschlußfuge
mit Kompriband außen, schäumen, Fensterfolie innen,
ggf. Verleistung
Menge: 5,000 Stk

**2.15.20 Demontage und Entsorgung alte Elemente**
Fachgerechte Demontage und Entsorgung der Holz- bzw. Kunststofffenster inkl. aller erforderlichen Nebenarbeiten. Die Demontage ist ohne Beschädigung der angrenzenden Bauteile vorzunehmen.
Menge: 5,000 Stk

**2.15.30 Beiputzarbeiten in der Laibung**
Menge: 5,000 Stk

#### Abschnitt 2.16 Typ-14, 1-teilig, b/h= ca.0,40/1,15m, SSK2

*Hinweis: Ausführung*
Teilung:
Fensterelement ist 1-teilig.

| Gesamtabmessungen: | b/h = ca.0,40 x 1,15 m |
| --- | --- |
| Funktion: | Festverglasung |
| Befestigungsgrund: | MW |
| Anforderungen Schallschutz: | Rw > 25 dB (SSK2) |
| Anforderung Einbruchhemmung: | RC2 |

Fensternummern: Typ-14 - 1

Einbauort: EG

Ausführung:
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
**2.16.10 Lieferung und Montage**
Lieferung und Montage Elemente incl. Bauanschlußfuge
mit Kompriband außen, schäumen, Fensterfolie innen,
ggf. Verleistung
Menge: 1,000 Stk

**2.16.20 Demontage und Entsorgung alte Elemente**
Fachgerechte Demontage und Entsorgung der Holz- bzw. Kunststofffenster inkl. aller erforderlichen Nebenarbeiten. Die Demontage ist ohne Beschädigung der angrenzenden Bauteile vorzunehmen.
Menge: 1,000 Stk

**2.16.30 Beiputzarbeiten in der Laibung**
Menge: 1,000 Stk

#### Abschnitt 2.18 Typ-15, 8-teilig, b/h= ca.3,70/2,63m, SSK2

*Hinweis: Ausführung*
Teilung:
Das Fensterelement ist 8-teilig mit einem Unterteil. Es ist 1-mal vertikal und 3-mal horizontal unterteilt. Die Unterteile sind festverglast.

| Gesamtabmessungen: | b/h = ca.3,70 x 2,63 m |
| --- | --- |
| Funktion: | 4x Fest im Blendrahmen, / 4x Dreh-Kipp |
| Befestigungsgrund: | MW |
| Anforderungen Schallschutz: | Rw > 25 dB (SSK2) |
| Anforderung Einbruchhemmung: | RC2 |

Fensternummern: Typ-15 - 1 bis 6

Einbauort: EG und 5.OG

Ausführung:
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
**2.18.10 Lieferung und Montage**
Lieferung und Montage Elemente incl. Bauanschlußfuge
mit Kompriband außen, schäumen, Fensterfolie innen,
ggf. Verleistung
Menge: 6,000 Stk

**2.18.20 Demontage und Entsorgung alte Elemente**
Fachgerechte Demontage und Entsorgung der Holz- bzw. Kunststofffenster inkl. aller erforderlichen Nebenarbeiten. Die Demontage ist ohne Beschädigung der angrenzenden Bauteile vorzunehmen.
Menge: 6,000 Stk

**2.18.30 Beiputzarbeiten in der Laibung**
Menge: 6,000 Stk

**2.18.40 Zulage erhöhte Einbruchhemmung RC3**
*** Bedarfsposition ohne GB
Zulage zu den Fenstern im EG zur Einbruchhemmung.
Anforderung Widerstandsklasse nach DIN EN 1627: RC3.

Betrifft alle Fensterelemente im EG
Menge: 1,000 Stk

#### Abschnitt 2.20 Typ-16, 6-teilig, b/h= ca.3,70/2,63m, SSK2

*Hinweis: Ausführung*
Teilung:
Das Fensterelement ist 6-teilig mit einem Unterteil. Es ist 1-mal vertikal und 2-mal horizontal unterteilt. Die Unterteile sind festverglast.

| Gesamtabmessungen: | b/h = ca.3,70 x 2,63 m |
| --- | --- |
| Funktion: | 3x Fest im Blendrahmen, 3x Dreh-Kipp |
| Befestigungsgrund: | MW |
| Anforderungen Schallschutz: | Rw > 25 dB (SSK2) |
| Anforderung Einbruchhemmung: | RC2 |

Fensternummern: Typ-16 - 1 bis 6

Einbauort: EG - 5.OG

Ausführung:

Die Ausführung ist identisch mit Typ-17, jedoch gespiegelt.

**2.20.10 Lieferung und Montage**
Lieferung und Montage Elemente incl. Bauanschlußfuge
mit Kompriband außen, schäumen, Fensterfolie innen,
ggf. Verleistung
Menge: 6,000 Stk

**2.20.20 Demontage und Entsorgung alte Elemente**
Fachgerechte Demontage und Entsorgung der Holz- bzw. Kunststofffenster inkl. aller erforderlichen Nebenarbeiten. Die Demontage ist ohne Beschädigung der angrenzenden Bauteile vorzunehmen.
Menge: 6,000 Stk

**2.20.30 Beiputzarbeiten in der Laibung**
Menge: 6,000 Stk

**2.20.40 Zulage erhöhte Einbruchhemmung RC3**
*** Bedarfsposition ohne GB
Zulage zu den Fenstern im EG zur Einbruchhemmung.
Anforderung Widerstandsklasse nach DIN EN 1627: RC3.

Betrifft alle Fensterelemente im EG
Menge: 1,000 Stk

#### Abschnitt 2.21 Typ-17, 6-teilig, b/h= ca.3,70/2,63m, SSK2

*Hinweis: Ausführung*
Teilung:
Das Fensterelement ist 6-teilig mit einem Unterteil. Es ist 1-mal vertikal und 2-mal horizontal unterteilt. Die Unterteile sind festverglast.

| Gesamtabmessungen: | b/h = ca.3,70 x 2,63 m |
| --- | --- |
| Funktion: | 4x Fest im Blendrahmen, / 4x Dreh-Kipp |
| Befestigungsgrund: | MW |
| Anforderungen Schallschutz: | Rw > 25 dB (SSK2) |
| Anforderung Einbruchhemmung: | RC2 |

Fensternummern: Typ-17 - 1 bis 6

Einbauort: 1.OG - 5.OG

Ausführung:
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
**2.21.10 Lieferung und Montage**
Lieferung und Montage Elemente incl. Bauanschlußfuge
mit Kompriband außen, schäumen, Fensterfolie innen,
ggf. Verleistung
Menge: 5,000 Stk

**2.21.20 Demontage und Entsorgung alte Elemente**
Fachgerechte Demontage und Entsorgung der Holz- bzw. Kunststofffenster inkl. aller erforderlichen Nebenarbeiten. Die Demontage ist ohne Beschädigung der angrenzenden Bauteile vorzunehmen.
Menge: 5,000 Stk

**2.21.30 Beiputzarbeiten in der Laibung**
Menge: 5,000 Stk

### Bereich 3 Fensterzubehör

#### Abschnitt 3.1 Außenliegende Jalousien

**3.1.10 Ausführung im Bereich EG bis Länge 1,50m**
ROLLADENERNEUERUNG in Kunststoff

Für die Ausführung von Rolladen-Komplett-Systemen gilt
nachstehendes:
Der U-Wert der Aufsatzkästen muß mindestens
DIN 4108 Teil 2 entsprechen. ( < 1,39 W/ m²K)
die DIN 4108 – Beiblatt 2 – fordert den Nachweis zum Temperaturfaktor
f = 0,70 und ist somit gleichbedeutend mit der Aussage, dass die
niedrigste innere Oberflächentemperatur 12,6°C betragen muss.
d) Wahlweise können auch alternative Details verwendet werden.
Allerdings nur, wenn eine wärmetechnische Gleichwertigkeit zum „Beiblatt
2 – Wärmebrücken“ nachgewiesen wird.
01 Rolladen-Aufsatzelement aus PVC-Hart
02 Wärmedämmeinlage
03 Gurt und Gurtwickler in Aufputz-Ausführung
04 Rolladenführungsschienen mit Einlauftrichter
05 Kugelgelagerte Rolladenwelle
06 Mini-Rolladenpanzer:
Stäbe aus PVC-Hart, Hohlkammerprofil nach aussen gewölbt,
Farbton hellgrau,
kettenlose Stabverbindung (Einschiebeprofile), ausziehbar
mit Lüftungsschlitzen,
Arretierung gegen seitliches Verschieben, durch Maschine,
Schlußleiste als beschwertes Kunststoff-Profil mit
verdeckt liegendem Anschlagwinkel.
07 Rolladenpanzer mit Breiten größer als 1,50m müssen
durch Anordnung zusätzlicher Führungsschienen geteilt
werden.
Menge: 13,000 Stk

**3.1.20 Ausführung im Bereich EG bis Länge 2,40m**
wie vor jedoch, bis Länge 2,40m
Menge: 12,000 Stk

#### Abschnitt 3.2 Belüftung

**3.2.10 Fensterfalz-Lüfter-Set, 1 Paar, in Blendrahmen**
Lieferung und Montage FFL-Set.
Auf Winddruck reagierendes Fensterfalz-Lüfter-Set im
Blendrahmenfalz, zum Einbau in den oberen horizontalen
Blendrahmen bzw. in den seitlichen vertikalen
Blendrahmen, als selbständig regelnder Fensterfalz-
Lüfter aus Kunststoff mit 2-stufiger, automatischer
Volumenstrom-Begrenzung zum paarweisen Einbau. Für
einen kontrollierten Luftwechsel und sichere Entfeuchtung ohne Zugerscheinung.
Lüftungssystem passend für Kunststofffenster dieses Titels.

Abrechnungsmodus: 1 Set (=2 Stück / 1 Paar)

Fensterfalz-Lüfter = 1 Stück dieser Position abrechenbar.
Ausführung gemäß konstruktivem und technischem Erfordernis

  Achtung: Inklusive Fenster im Treppenhaus.
Menge: 173,000

**3.2.20 Fensterlüfter Regelair FFL Plus +1 ÜL**
*** Bedarfsposition ohne GB
Lieferung und Montage Regelair FFL Plus,.selbständig regelnder Fensterfalzlüfter aus Kunststoff zum paarweisen Einbau für Kunststofffenster.
Zulässig nach EnEV und DIN 1946-6
Schlagregendicht

Klassifizierung der Luftdurchlässigkeit nach DIN EN 1026
Nach Vorgabe des Lüftungskonzeptes.
Menge: 1,000

### Bereich 4 Sonstiges

#### Abschnitt 4.1 Malerarbeiten und Fliesenarbeiten

**4.1.10 Putz u. Malerarbeiten**
Anputzarbeiten, Malerarbeiten, nach Fensteraustausch
Anputzarbeiten an Laibungen, Fensterbänke und Stirnseiten
umlaufend mit geeigneten Material herstellen
Menge: 1200,000 m

**4.1.20 Fliesenarbeiten, nach Fensteraustausch**
*** Bedarfsposition ohne GB
Fliesenarbeiten an Laibungen, Fensterbänken und Stirnseiten,
in Bädern und Küchen, beschädigte Fliesen und Mörtelreste
entfernen, neues Fliesenmaterial gem . Bestand liefern und im
Dünnbettmörtel einbauen, inkl . dauerelastischer
Fugenverschluss an Fenstern und Fensterbänken mit Siliconweiß
bzw . grau wie Bestand
Menge: 1,000 m

#### Abschnitt 4.2 Rahmenverbreiterungen

**4.2.10 Rahmenverbreiterung bis 30 mm**
*** Bedarfsposition ohne GB
Rahmenverbreiterung bis 30 mm
weiß/weiß
Menge: 1,000 m

**4.2.20 Rahmenverbreiterung von 30 bis 50 mm**
*** Bedarfsposition ohne GB
Rahmenverbreiterung von 30 bis 50 mm
weiß/weiß
Menge: 1,000 m

#### Abschnitt 4.3 Dokumentation

**4.3.10 Dokumentationsunterlagen**
*** Pauschalposition
Zusammenstellung und Übergabe der Dokumenationsunterlagen für alle in diesem Leistungsverzeichnis enthaltenen Leistungen bezogen auf TOG11, bestehend aus
- Fertigstellungsanzeige / Abnahmebegehren (auch bei Beantragung der Abnahme von Mängeln)
- Abnahmeprotokoll
- Fachbauleitererklärung / Errichtererklärung
- Ansprechpartner mit Telefonnummer für Service und Wartung etc.
- Prüfzeugnissen
- Übereinstimmungserklärungen, bei Bedarf nach Vorgabe des Brandschutzprüfers zu formulieren
- Pflege- und Wartungsanleitungen
- technischen Beschrieben
- Herstellerdokumentationen, technischen Detailblättern, Stück- und Lieferantenlisten
- Baustellenmaterialliste, in der das verwendete Material einschl. Farbnummern aufzulisten ist
Die einzelnen Anstriche siehe oben sind geordnet mit Registerblättern in einem Ordner abzugeben.
Auf der ersten Seite muss sich ein Inhaltsverzeichnis befinden. Die Unterlagen sind EINSEITIG BEDRUCKT einzureichen, es sei denn, es handelt sich um Prüfbücher des Herstellers.

Übergabe mit Anschreiben an dem AG 3fach, in stabilen Ordnern, beschriftet sowie auf Datenträger
vor der Abnahme bzw. Schlussrechnung (Voraussetzung für Regulierung der Schlussrechnung).
Menge: 1,000 psch

**4.3.20 Beprobung auf Schadstoffe**
Herstellen einer Fensteröffnung und Beprobung des Bestands auf Schadstoffe.
Es besteht kein konkreter Schadstoffverdacht, jedoch ist eine Vorab-Beprobung aufgrund des großflächigen Rückbaus durchzuführen.

Beprobung des Bauteils Fenster (Rahmen, Dichtungen, Verglasung) auf Schadstoffe.
Menge: 1,000 Stk

#### Abschnitt 4.4 Stundenlohnarbeiten

**4.4.10 Stundenlohnarbeiten Facharbeiter**
Stundenlohnarbeiten
Stundenlohnarbeiten eines Facharbeiters für Arbeiten auf
Anweisung der örtlichen Bauleitung.
Menge: 20,000 Std

**4.4.20 Stundenlohnarbeiten Helfer**
Stundenlohnarbeiten Helfer
Stundenlohnarbeiten eines Helfers Arbeiten auf
Anweisung der örtlichen Bauleitung.
Menge: 15,000 Std
